# Luminaria suburbana ecológica, Enur Micro de ATP. Tecnología LED de alto rendimiento

- Propiedad del archivo: CONSTRUNARIO
- Formato: FIEBDC-3/2012
- Programa: Construnario Versión 3.51
- Fecha de los precios: 08/03/2024
- Divisa: EUR

**ATP_ENURMIC** u Luminaria suburbana ecológica, Enur Micro de ATP. Tecnología LED de alto rendimiento
Luminaria suburbana ecológica, Enur Micro de ATP. Tecnología LED de alto rendimiento Acoplamiento de serie Ø 50 mm. Adaptadores Ø 60 mm. Alimentación LED 220-240 V 50-60 Hz Alimentación descarga electrónica 208-277 V 50-60 Hz Alimentación descarga electromagnética 230 V 50 Hz / 220 V, 240 V 60 Hz Altura máxima recomendada 8 m. Peso en vacio 2,4 Kg. Posibilidad de fotocélula Bajo pedido. Materiales Poliméricos ATP Luminaria construida con materiales especialmente desarrollados para satisfacer las máximas exigencias de resistencia a los agentes externos y al vandalismo del alumbrado público. Durabilidad probada en climas tropicales y zonas de conflicto. Olvídese de la corrosión Los tecno-polímeros de ATP proporcionan una total inmunidad a la corrosión del alumbrado público resistiendo a las condiciones climáticas más extremas. Probado con éxito en entornos con climas y ambientes extremos. Disipador Laminar ® Diseñado y patentado internacionalmente por ATP para maximizar la vida útil de nuestra nueva generación de luminarias LED de alto rendimiento. Colores: negro/gris claro
