# Luminaria vial antivandálica, Pescador LS de ATP. Iluminación ambiental de entornos con climas agresivos. Disponible en VSAP, HM y LED

- Propiedad del archivo: CONSTRUNARIO
- Formato: FIEBDC-3/2012
- Programa: Construnario Versión 3.51
- Fecha de los precios: 08/03/2024
- Divisa: EUR

**ATP_PESCALS** u Luminaria vial antivandálica, Pescador LS de ATP. Iluminación ambiental de entornos con climas agresivos. Disponible en VSAP, HM y LED
Luminaria vial antivandálica, Pescador LS de ATP. Iluminación ambiental de entornos con climas agresivos. Disponible en VSAP, HM y LED Acoplamiento de serie Ø 60 mm. Adaptadores Ø 50 mm. Alimentación LED 220-240 V 50-60 Hz Alimentación descarga electrónica 208-277 V 50-60 Hz Alimentación descarga electromagnética 230 V 50 Hz / 220 V, 240 V 60 Hz Altura máxima recomendada 12 m. Peso en vacio 7,0 kg. Posibilidad de fotocélula Bajo pedido Olvídese de la corrosión Los tecno-polímeros de ATP proporcionan una total inmunidad a la corrosión del alumbrado público resistiendo a las condiciones climáticas más extremas. Probado con éxito en entornos con climas y ambientes extremos. Difusor Confort® Diseñado especialmente para mitigar el deslumbramiento producido por el alumbrado público LED sin reducir el excepcional rendimiento de la luminaria. El Difusor Confort® garantiza la máxima comodidad visual del peatón. Conector IP68 Conector tubular IP68 incorporado para una instalación rápida y segura del alumbrado público. Evita tener que hacer las conexiones en el interior de la luminaria facilitando su instalación. Incluido en todas las luminarias ATP. Colors: negro/gris claro/gris oscuro/verde
