# Farol clásico antivandálico troncocónico, Siglo XLA de ATP. Tecnología LED de alto rendimiento

- Propiedad del archivo: CONSTRUNARIO
- Formato: FIEBDC-3/2012
- Programa: Construnario Versión 3.51
- Fecha de los precios: 08/03/2024
- Divisa: EUR

**ATP_SIGLOXLA** u Farol clásico antivandálico troncocónico, Siglo XLA de ATP. Tecnología LED de alto rendimiento
Farol clásico antivandálico troncocónico, Siglo XLA de ATP. Tecnología LED de alto rendimiento Adaptadores (no incluidos) AM a soportes de fundición. Ø 50 / 60 / 75 mm. Adaptadores Ø 50 y 60 mm Alimentación LED 220-240 V 50-60 Hz Altura máxima recomendada 8 m Peso en vacio 8,6 Kg Posibilidad de fotocélula Bajo demanda MUSE y NY Design Awards La luminaria Siglo XLA ha recibido los galardones internacionales de diseño MUSE Design Award (Gold Winner) y New York Design Award (Silver Winner), gracias a su manera única de combinar un exterior clásico con la tecnología más avanzada en materiales e iluminación LED. Olvídese de la corrosión Los tecno-polímeros de ATP proporcionan una total inmunidad a la corrosión del alumbrado público resistiendo a las condiciones climáticas más extremas. Probado con éxito en entornos con climas y ambientes extremos. KitLED® La manera más sencilla, rápida y económica de sustituir cualquier fuente de luz de descarga por la tecnología LED más avanzada del mercado. Colores: negro/gris claro/gris oscuro/verde
