# Farol clásico antivandálico de cuatro caras, Villa XLA de ATP. Tecnología LED de alto rendimiento

- Propiedad del archivo: CONSTRUNARIO
- Formato: FIEBDC-3/2012
- Programa: Construnario Versión 3.51
- Fecha de los precios: 08/03/2024
- Divisa: EUR

**ATP_VILLAXLA** u Farol clásico antivandálico de cuatro caras, Villa XLA de ATP. Tecnología LED de alto rendimiento
Farol clásico antivandálico de cuatro caras, Villa XLA de ATP. Tecnología LED de alto rendimiento Adaptadores (no incluidos) AM a soportes de fundición. Ø 50 / 60 / 75 mm. Alimentación LED 220-240V 50-60Hz Alimentación descarga electrónica 208-277V 50-60Hz Alimentación descarga electromagnética 230V 50Hz / 220V, 240V 60Hz Altura máxima recomendada 8 m. Peso en vacio 6,7 Kg. Posibilidad de fotocélula Bajo pedido. Conector IP68 Conector tubular IP68 incorporado para una instalación rápida y segura del alumbrado público. Evita tener que hacer las conexiones en el interior de la luminaria facilitando su instalación. Incluido en todas las luminarias ATP. Disipador Laminar ® Diseñado y patentado internacionalmente por ATP para maximizar la vida útil de nuestra nueva generación de luminarias LED de alto rendimiento. KitLED® La manera más sencilla, rápida y económica de sustituir cualquier fuente de luz de descarga por la tecnología LED más avanzada del mercado. Colores: negro/gris claro/gris oscuro/verde
