# Brazo, BF-8 de ATP. Antielectrocución. Anticorrosión. Antivandálico

- Propiedad del archivo: CONSTRUNARIO
- Formato: FIEBDC-3/2012
- Programa: Construnario Versión 3.51
- Fecha de los precios: 08/03/2024
- Divisa: EUR

**ATP_BF8** u Brazo, BF-8 de ATP. Antielectrocución. Anticorrosión. Antivandálico
Brazo, BF-8 de ATP. Antielectrocución. Anticorrosión. Antivandálico MATERIALES Fabricado en polímeros técnicos reforzados sometidos a 3000 horas en cámara de rayos U.V. (S/UNE 53104/86) sin presentar alteración de color. Colores Disponible en nuestros colores de serie: Gris Claro ATP y Negro ATP. Acabados con partículas metálicas excepto el Negro ATP. Otros colores RAL disponibles bajo pedido. Polímero Técnico de Ingeniería de formulación propia y características únicas: Antielectrocución. Anticorrosión. Antivandálico.
