# Brazo, BG-125 de ATP. Largo brazo: 1250 mm

- Propiedad del archivo: CONSTRUNARIO
- Formato: FIEBDC-3/2012
- Programa: Construnario Versión 3.51
- Fecha de los precios: 08/03/2024
- Divisa: EUR

**ATP_BG125** u Brazo, BG-125 de ATP. Largo brazo: 1250 mm
Brazo, BG-125 de ATP. Largo brazo: 1250 mm NIVEL DE AISLAMIENTO: CLASE I ACERO GALVANIZADO: 1,5 mm. de pared y Ø 60 mm recubierto con pintura poliéster a alta temperatura. Materiales Fabricado en acero galvanizado de 1,2 mm de pared y 60 mm de diámetro. Recubierto con pintura de poliéster a alta temperatura. Disponible en acabado especial mate o pulido. Espesor pintura: 80 µm. Disponible en nuestros colores de serie: Verde Parque ATP, Gris Claro ATP, Gris Oscuro ATP y Negro ATP. Acabados con partículas metálicas excepto el Negro ATP. Otros colores RAL disponibles bajo pedido. Integrado en columna Sistema de colocación del brazo insertado en el extremo de la columna. La fijación a la columna se realiza mediante tres tornillos hexagonales de métrica ocho. Varios remates disponibles según diámetro.
