# Brazo, BS40 de ATP. Largo brazo: 380 mm

- Propiedad del archivo: CONSTRUNARIO
- Formato: FIEBDC-3/2012
- Programa: Construnario Versión 3.51
- Fecha de los precios: 08/03/2024
- Divisa: EUR

**ATP_BS40** u Brazo, BS40 de ATP. Largo brazo: 380 mm
Brazo, BS40 de ATP. Largo brazo: 380 mm NIVEL DE AISLAMIENTO: CLASE II (UNE EN 60598) CUERPO BRAZO: FABRICADO EN POLÍMEROS. TÉCNICOS DE INGENIERÍA ENVEJECIMIENTO: EN CÁMARA S/UNE 53.104/86 DURANTE 2000 HORAS SIN CAMBIO DE COLOR Estructura híbrida de acero y polímeros técnicos de ingeniería de extraordinaria rigidez, inigualable resistencia a la oxidación y protección total contra la corriente eléctrica. Disponible en nuestros colores de serie: Verde Parque ATP, Gris Claro ATP, Gris Oscuro ATP y Negro ATP. Acabados con partículas metálicas excepto el Negro ATP. Otros colores RAL disponibles bajo pedido. Sistema de fijación a columna mediante dos piezas aislantes. Cuatro brazos máximo para fustes de 75, 100 (estriado) y 120 mm. Fijación a la columna mediante dos tornillos Allen de acero inoxidable y métrica 10. Disponible en versión mural para su fácil acoplamiento en paredes. El brazo queda anclado a la pared mediante un juego de tacos y tornillos de acero inoxidable incluidos en el brazo.
