# Brazo, BS90 de ATP. Largo brazo: 870 mm

- Propiedad del archivo: CONSTRUNARIO
- Formato: FIEBDC-3/2012
- Programa: Construnario Versión 3.51
- Fecha de los precios: 08/03/2024
- Divisa: EUR

**ATP_BS90** u Brazo, BS90 de ATP. Largo brazo: 870 mm
Brazo, BS90 de ATP. Largo brazo: 870 mm NIVEL DE AISLAMIENTO: CLASE II (UNE EN 60598) CUERPO BRAZO: FABRICADO EN POLÍMEROS. TÉCNICOS DE INGENIERÍA ENVEJECIMIENTO: EN CÁMARA S/UNE 53.104/86 DURANTE 2000 HORAS SIN CAMBIO DE COLOR
