# Brazo, CD-60 de ATP. Largo brazo: 660 mm

- Propiedad del archivo: CONSTRUNARIO
- Formato: FIEBDC-3/2012
- Programa: Construnario Versión 3.51
- Fecha de los precios: 08/03/2024
- Divisa: EUR

**ATP_CD60** u Brazo, CD-60 de ATP. Largo brazo: 660 mm
Brazo, CD-60 de ATP. Largo brazo: 660 mm NIVEL DE AISLAMIENTO: CLASE I ACERO GALVANIZADO: 1.5 mm. de pared y Ø 60 mm recubierto con pintura poliéster a alta temperatura. ADOSADO A COLUMNA: Número máximo de brazos adosados a una misma altura: 2 brazos para fuste de Ø 75 mm. 4 brazos para fuste de Ø 120, 164 y 205 mm Fabricado en Acero Galvanizado de 1,2 mm de pared y 60 mm de diámetro. Recubierto con pintura de poliéster a alta temperatura. Disponible en acabado especial mate o pulido. Espesor Pintura: 80 µm. Disponible en nuestros colores de serie: Verde Parque ATP, Gris Claro ATP, Gris Oscuro ATP y Negro ATP. Acabados con partículas metálicas excepto el Negro ATP. Otros colores RAL disponibles bajo pedido. Sistema de colocación del brazo insertado en el extremo de la columna. La fijación a la columna se realiza mediante tres tornillos hexagonales de métrica ocho. Varios remates disponibles según diámetro. Sistema de fijación a columna mediante dos piezas aislantes. Cuatro brazos máximo para fustes de 75, 100 (estriado) y 120 mm. Fijación a la columna mediante dos tornillos Allen de acero inoxidable y métrica 10. Disponible en versión mural para su fácil acoplamiento en paredes. El brazo queda anclado a la pared mediante un juego de tacos y tornillos de acero inoxidable incluidos en el brazo.
