# Brazo, FJ-80 de ATP. Largo brazo: 770 mm

- Propiedad del archivo: CONSTRUNARIO
- Formato: FIEBDC-3/2012
- Programa: Construnario Versión 3.51
- Fecha de los precios: 08/03/2024
- Divisa: EUR

**ATP_FJ80** u Brazo, FJ-80 de ATP. Largo brazo: 770 mm
Brazo, FJ-80 de ATP. Largo brazo: 770 mm NIVEL DE AISLAMIENTO: CLASE I ACERO GALVANIZADO: 1.5 mm. de pared y Ø 60 mm recubierto con pintura poliéster a alta temperatura. Disponible en nuestros colores de serie: Verde Parque ATP, Gris Claro ATP, Gris Oscuro ATP y Negro ATP. Acabados con partículas metálicas excepto el Negro ATP. Otros colores RAL disponibles bajo pedido. Fabricado en acero galvanizado de 1,5 mm de pared y 60 mm de diámetro. Recubierto con pintura de poliéster a alta temperatura. Espesor Pintura: 80 µm. Adosado a columna Sistema de fijación a columna mediante anclaje integrado en brazo. Cuatro brazos máximo para fustes de 75, 100 (estriado) y 120 mm. Fijación a la columna mediante dos tornillos Allen de acero inoxidable y métrica 10. Adosado a pared Disponible en versión mural para su fácil acoplamiento en paredes. El brazo queda anclado a la pared mediante una teja y tornillos de acero inoxidable incluidos en el brazo.
