# Brazo, MT-10 de ATP. Largo brazo: 100 mm

- Propiedad del archivo: CONSTRUNARIO
- Formato: FIEBDC-3/2012
- Programa: Construnario Versión 3.51
- Fecha de los precios: 08/03/2024
- Divisa: EUR

**ATP_MT10** u Brazo, MT-10 de ATP. Largo brazo: 100 mm
Brazo, MT-10 de ATP. Largo brazo: 100 mm NIVEL DE AISLAMIENTO: CLASE I ACERO GALVANIZADO: 1,5 mm. de pared y Ø 60 mm recubierto con pintura poliéster a alta temperatura. Fabricado en acero galvanizado de 1,5 mm de pared y 60 mm de diámetro. Recubierto con pintura de poliéster a alta temperatura. Espesor pintura: 80 µm. Colores Disponible en nuestros colores de serie: verde parque ATP, gris claro ATP, gris oscuro ATP y negro ATP. Acabados con partículas metálicas excepto el negro ATP. Otros colores RAL disponibles bajo pedido. Adosado a columna Sistema de fijación a columna mediante anclaje integrado en brazo. Fijación a la columna mediante un tornillo Allen de acero inoxidable y métrica 10. Adosado a pared Disponible en versión mural para su fácil acoplamiento a paredes. El brazo queda anclado a la pared mediante un juego de tacos y tornillos de acero inoxidable incluidos en el brazo.
