# Columnas para alumbrado público, serie Olimpo de ATP. Clase II de 3 a 5 metros de altura

- Propiedad del archivo: CONSTRUNARIO
- Formato: FIEBDC-3/2012
- Programa: Construnario Versión 3.51
- Fecha de los precios: 08/03/2024
- Divisa: EUR

**ATP_OLIMPO** u Columnas para alumbrado público, serie Olimpo de ATP. Clase II de 3 a 5 metros de altura.
Columnas para alumbrado público, serie Olimpo de ATP. Clase II de 3 a 5 metros de altura. TUBO SINÉRGICO Ø 120 Interior Tubo Ø 114,3 x 4 Acero galvanizado Exterior Tubo Ø 120 x 2,5 Polímero técnico de ingeniería NIVEL DE AISLAMIENTO: CLASE II (UNE EN 60598) CERTIFICADO AENOR Nº 019/000131 CERTIFICADO DE CONFORMIDAD CE 0099/CDP/A55/A0099 Familia de columnas para alumbrado público Clase II de 3 a 5 metros de altura. Composición de un solo tramo de Tubo sinérgico® ATP de 120 mm. de diámetro. Construida con materiales que eliminan totalmente el peligro de electrocución. Las únicas con 10 años de garantía. Olvídese de la corrosión Los materiales poliméricos de ATP proporcionan la inmunidad a la corrosión del alumbrado público incluso en las condiciones climáticas más agresivas. Probado con éxito en entornos con climas y ambientes extremos. Tubo sinérgico® ATP Tubo de estructura híbrida de acero y polímeros técnicos de ingeniería de extraordinaria solidez, inigualable resistencia a la oxidación y protección total contra la corriente eléctrica. Colores disponibles Disponible en nuestros colores de serie: verde parque ATP, gris claro ATP, gris oscuro ATP y negro ATP. Acabados con partículas metálicas excepto el negro ATP. Puerta de registro IP66 Nuestro exclusivo cierre hermético y su máxima resistencia al impacto proporcionan una protección total contra la electrocución. Sistema de anclaje Las columnas disponen de una base metálica que se nivela y fija mediante tuercas a las varillas roscadas embebidas en la cimentación de hormigón.
