# Malla de fibra de vidrio para revocos de mortero, Armatop 99 de Sika. Amarillo

- Propiedad del archivo: CONSTRUNARIO
- Formato: FIEBDC-3/2012
- Programa: Construnario Versión 3.51
- Fecha de los precios: 29/07/2024
- Divisa: EUR

**102549SIK** m2 Malla de fibra de vidrio para revocos de mortero, Armatop 99 de Sika. Amarillo
Precio: 1.63
Armatop 99 Malla de fibra de vidrio c/protección antialcalina p/revocos de mortero Descripción del producto Malla de fibra de vidrio, tejida, con protección antialcalina, utilizada para absorber posibles tensiones que tienen lugar durante el fraguado y endurecimiento de los morteros de revocos y enfoscados. Usos . Refuerzo de enfoscados de morteros tradicionales en superficies y/o puntos singulares (esquinas, encuentros, etc.) reduciendo considerablemente el riesgo de fisuración. . Puenteo de juntas de unión entre materiales de construcción de diferente naturaleza. . Colocada sobre materiales aislantes (planchas de poliestireno, etc.) fácilita la puesta en obra del mortero sobre estos materiales Código EAN: 8428868027588
