# Imprimación líquida para tratamiento previo a la aplicación de masillas, Sika® Primer-3 N de Sika. 6x250 ml

- Propiedad del archivo: CONSTRUNARIO
- Formato: FIEBDC-3/2012
- Programa: Construnario Versión 3.51
- Fecha de los precios: 30/07/2024
- Divisa: EUR

**114665SIK** u Imprimación líquida para tratamiento previo a la aplicación de masillas, Sika® Primer-3 N de Sika. 6x250 ml.
Precio: 35.15
Sika® Primer-3 N Imprimaciones para masillas Líquidos de tratamiento previo para la aplicación de masillas Descripción de producto Imprimacions para masillas son líquidos de baja viscosidad que se utilizan como tratamiento previo a la aplicación de las masillas elásticas de la gama Sikaflex y los adhesivos de la gama SikaBond para reforzar su adherencia al soporte. Usos La principal función de las imprimaciones es la de reforzar la adherencia entre las masillas anteriormente citadas y los diferentes soportes que podamos tener: hormigón, madera, ladrillo, vidrio, prefabricados, PVC, etc. Están especialmente indicados en sellados o pegados donde la masilla vaya a estar en contacto permanente con el agua. Código EAN: 7612894500523
