# Impermeabilizante líquido para mortero y hormigón, Sika®-1 de Sika. Exento de cloruros, amarillo. Garrafa: 25 Kg

- Propiedad del archivo: CONSTRUNARIO
- Formato: FIEBDC-3/2012
- Programa: Construnario Versión 3.51
- Fecha de los precios: 30/07/2024
- Divisa: EUR

**114930SIK** kg Impermeabilizante líquido para mortero y hormigón, Sika®-1 de Sika. Exento de cloruros, amarillo. Garrafa: 25 Kg
Precio: 1.66
Sika®-1 Impermeabilizante líquido para mortero y hormigón, exento de cloruros Descripción del producto: Aditivo impermeabilizante de fraguado normal para mortero y hormigón, es una dispersión viscosa de color amarillo que no contiene cloruros. Usos: Aditivo impermeabilizante de mortero para revestimientos de: . Piscinas, depósitos, depuradoras. . Canales, pozos, alcantarillas. . Fachadas, paredes, sótanos, etc. También como impermeabilizante de hormigón en: . Obras subterráneas, túneles y galerías. . Cimentaciones, muros de contención, pantallas. . Piscinas, depósitos, depuradoras. . Canales, acequias, etc. Código EAN: 8428868002387
