# Retardador de fraguado para hormigón, Sika Retarder® 50 de Sika. Marrón

- Propiedad del archivo: CONSTRUNARIO
- Formato: FIEBDC-3/2012
- Programa: Construnario Versión 3.51
- Fecha de los precios: 30/07/2024
- Divisa: EUR

**SIK_119504** kg Retardador de fraguado para hormigón, Sika Retarder® 50 de Sika. Marrón
Precio: 3.08
Sika Retarder® 50 Retardador de fraguado para hormigón Descripción del producto: Aditivo líquido que presenta un alto efecto retardador al mismo tiempo que fluidifica el hormigón, produciendo un endurecimiento acelerado después de su fraguado y altas resistencias finales. Está exento de cloruros. Usos: Se utiliza como retardador/plastificante en hormigones estructurales y en masa donde se necesita un retraso controlado de su tiempo de fraguado como en: . Colocación de grandes volúmenes. . Evitar juntas de hormigonado por interrupción del trabajo. . Transporte a larga distancia. . Cuando las condiciones de colocación son difíciles. . Con temperaturas altas. . Si el hormigón tiene que ser revibrado, anclajes o tirantes en el hormigón. Código EAN: 8428868017619
