# Arena para antiderrapantes, semigrueso 0,4-1,0 mm Sikadur®-510 de Sika

- Propiedad del archivo: CONSTRUNARIO
- Formato: FIEBDC-3/2012
- Programa: Construnario Versión 3.51
- Fecha de los precios: 30/07/2024
- Divisa: EUR

**118764SIK** kg Arena para antiderrapantes, semigrueso 0,4-1,0 mm Sikadur®-510 de Sika
Precio: 0.38
Sikadur®-510 Usos: . Arena para sistemas antideslizantes de tipo semigrueso. Código EAN: 8428868054935
