# Agente de desencofrado 100% vegetal, Separol® 32 V Vegetal de Sika. Bidón: 200 l

- Propiedad del archivo: CONSTRUNARIO
- Formato: FIEBDC-3/2012
- Programa: Construnario Versión 3.51
- Fecha de los precios: 30/07/2024
- Divisa: EUR

**118852SIK** l Agente de desencofrado 100% vegetal, Separol® 32 V Vegetal de Sika. Bidón: 200 l
Precio: 7.96
Agente de desencofrado de hormigones y morteros, listo para su uso, de color amarillo claro. Está formulado, sin disolventes, a partir de materias primas vegetales, con lo que se consigue un mejor respeto del medio ambiente y una mayor seguridad durante la aplicación. Evita la adherencia del hormigón o de la lechada superficial con las superficies tratadas. No deja manchas de aceite sobre el hormigón después del desencofrado o desmoldeo. No mancha los hormigones blancos o coloreados. Usos Se utiliza como agente de desencofrado, tanto en obras como en plantas de prefabricados de hormigón. Los casos en los que se aplica son los siguientes: Hormigones colocados por métodos tradicionales (con vibración) o hormigones autocompactables (sin vibración). Sin curado al vapor o con curado al vapor hasta 60°C. Sobre encofrados metálicos, plásticos, madera, poliéster, elastómeros, poliestireno. Ventajas Evita la adherencia del hormigón o de la lechada superficial con las superficies tratadas. No deja manchas de aceite sobre el hormigón después del desencofrado o desmoldeo. No mancha los hormigones blancos o coloreados. Permite la aplicación posterior de revestimientos o pinturas. Se pueden obtener paramentos de excelente calidad Envases Garrafa de 25 kg. Bidones de 200 l Color Líquido amarillo claro Código EAN: 8428868055475
