# Rodillo de púas 25 de Sika

- Propiedad del archivo: CONSTRUNARIO
- Formato: FIEBDC-3/2012
- Programa: Construnario Versión 3.51
- Fecha de los precios: 30/07/2024
- Divisa: EUR

**119050SIK** u Rodillo de púas 25 de Sika
Precio: 29.43
Herramienta auxiliar en la colocación de pavimentos autonivelantes. - Material: púas de nylon. - Desairea la mezcla y contribuye a la nivelación. - Sistemas Sikafloor, etc. Código EAN: 8428868012300
