# Pistola metálica Sika Boom 501

- Propiedad del archivo: CONSTRUNARIO
- Formato: FIEBDC-3/2012
- Programa: Construnario Versión 3.51
- Fecha de los precios: 30/07/2024
- Divisa: EUR

**119231SIK** u Pistola metálica Sika Boom 501
Precio: 28.55
Pistola metálica Sika Boom 501. Código EAN: 8428868958301
