# Aceite de desencofrado p/todo tipo de encofrados, principalmente metálicos, Sika® Desencofrante-LN de Sika. Bidón: 200 l

- Propiedad del archivo: CONSTRUNARIO
- Formato: FIEBDC-3/2012
- Programa: Construnario Versión 3.51
- Fecha de los precios: 30/07/2024
- Divisa: EUR

**119832SIK** l Aceite de desencofrado p/todo tipo de encofrados, principalmente metálicos, Sika® Desencofrante-LN de Sika. Bidón: 200 l
Precio: 5.56
Sika® Desencofrante-LN Aceite desencofrado para todo tipo de encofrados, principalmente metálicos Descripción del producto: Agente desencofrante que evita la adherencia del hormigón o del mortero a los encofrados Usos: Se utiliza para todo tipo de encofrados, principalmente metálicos, cuando se desea obtener una superficie de acabado impecable. Código EAN: 8428868056038
