# Masilla de silicona neutra (tipo oxima), Sikasil HT de Sika. 300 cm3, gris

- Propiedad del archivo: CONSTRUNARIO
- Formato: FIEBDC-3/2012
- Programa: Construnario Versión 3.51
- Fecha de los precios: 30/07/2024
- Divisa: EUR

**SIK_783985** u Masilla de silicona neutra (tipo oxima), Sikasil HT de Sika. 300 cm3, gris
Precio: 16.38
Sikasil®-HT Masilla de silicona neutra (tipo oxima), resistente a temperatura y reticulable en contacto con la humedad ambiental Descripción del producto Sikasil®-HT es una masilla tixotrópica a base de silicona de reticulación neutra en contacto con la humedad ambiental (tipo oxima). Es resistente a altas temperaturas en continuo (hasta 325º C). Usos Sikasil®-HT se utiliza para el sellado de una amplia gama de materiales empleados en construcción y carpintería de PVC, especialmente en aquellos casos donde se necesite resistencia a altas temperaturas en continuo, como pueden ser: barbacoas, chimeneas, estufas, cocinas de forja... Código EAN: 7612655004482
