# Pistola manual salchichón 600 de Sika

- Propiedad del archivo: CONSTRUNARIO
- Formato: FIEBDC-3/2012
- Programa: Construnario Versión 3.51
- Fecha de los precios: 29/07/2024
- Divisa: EUR

**121066SIK** u Pistola manual salchichón 600 de Sika
Precio: 48.30
Pistola Manual Salchichón 600 cm3 Armazón: Tubo cerrado Salchichón de 600 cm3 Código EAN: 8428868958417
