# Pistola manual universal 310 (c/s) de Sika

- Propiedad del archivo: CONSTRUNARIO
- Formato: FIEBDC-3/2012
- Programa: Construnario Versión 3.51
- Fecha de los precios: 29/07/2024
- Divisa: EUR

**121067SIK** u Pistola manual universal 310 (c/s) de Sika
Precio: 41.20
Pistola Manual Universal Tubo cerrado Cartucho y unipac de 300/310 cm3 Código EAN: 8428868958417
