# Agente limpiador, Sikalimp de Sika. Incoloro. 25 kg

- Propiedad del archivo: CONSTRUNARIO
- Formato: FIEBDC-3/2012
- Programa: Construnario Versión 3.51
- Fecha de los precios: 30/07/2024
- Divisa: EUR

**121092SIK** kg Agente limpiador, Sikalimp de Sika. Incoloro. 25 kg
Precio: 5.18
Sikalimp Agente limpiador Descripción del producto: Sikalimp es un líquido limpiador a base de ácidos inorgánicos, incoloro, tóxico y altamente corrosivo. Se recomienda tomar las medidas preceptivas a la hora de su utilización. Usos: Se utiliza como producto de limpieza de: . Restos de cemento seco en fachadas de ladrillo visto, embaldosados, etc. . Oxido, grasas animales y manchas de aceite que existan en superficies de cemento. Código EAN: 8428868012775
