# Malla antialcalina de fibra de vidrio para los sistemas de cubierta SikaFill®, Armafill de Sika

- Propiedad del archivo: CONSTRUNARIO
- Formato: FIEBDC-3/2012
- Programa: Construnario Versión 3.51
- Fecha de los precios: 30/07/2024
- Divisa: EUR

**121152SIK** m2 Malla antialcalina de fibra de vidrio para los sistemas de cubierta SikaFill®, Armafill de Sika
Precio: 1.38
Armafill Malla antialcalina de fibra de vidrio para los sistemas de cubierta SikaFill®. Descripción del producto: Malla de fibra de vidrio para reforzar los sistemas de cubierta SikaFill®. Usos: Reforzar los sistemas de cubiertas SikaFill®. Código EAN: 8428868043748
