# Cinta flexible de cloruro de polivinilo, p/estanqueidad de juntas internas de dilatación, Cintas Sika® PVC O-30- Amarillo

- Propiedad del archivo: CONSTRUNARIO
- Formato: FIEBDC-3/2012
- Programa: Construnario Versión 3.51
- Fecha de los precios: 30/07/2024
- Divisa: EUR

**121182SIK** m Cinta flexible de cloruro de polivinilo, p/estanqueidad de juntas internas de dilatación, Cintas Sika® PVC O-30- Amarillo
Precio: 22.87
Cintas Sika® PVC Cinta flexible de cloruro de polivinilo, para la estanqueidad de juntas internas de dilatación o de hormigónado. Descripción del producto: Cintas Sika® PVC están constituidas por un material flexible (termoplástico) a base de cloruro de polivinilo, con diferentes secciones y dimensiones en función de su colocación y solicitaciones a las que va a estar sometidas. Tipos de Cintas Sika® PVC: Centrales (tipos V y O): Se colocan en el centro de la sección del elemento a hormigónar. De superficie (tipos AR y DR): Se colocan sobre los encofrados en la parte exterior del elemento a hormigónar Usos: Se utilizan como barreras impermeables al agua en juntas de dilatación u hormigónado, diferenciándose de las masillas en que se sitúan dentro de los encofrados, previamente al vertido del hormigón fresco, quedando embebidas en este. La función de las Cintas Sika® PVC como elementos de estanqueidad comienza cuando el hormigón ha endurecido. Según el tipo de cinta elegida se pueden utilizar como juntas de hormigónado y para pequeños movimientos o como juntas de dilatación para medianos y grandes movimientos en depósitos, canales, piscinas, muros, etc. Código EAN: 8428868007665
