# Aceite de desencofrado para todo tipo de encofrados, principalmente absorbentes, Sika® Desencofrante-D de Sika. Bidón: 200 l

- Propiedad del archivo: CONSTRUNARIO
- Formato: FIEBDC-3/2012
- Programa: Construnario Versión 3.51
- Fecha de los precios: 30/07/2024
- Divisa: EUR

**121365SIK** kg Aceite de desencofrado para todo tipo de encofrados, principalmente absorbentes, Sika® Desencofrante-D de Sika. Bidón: 200 l
Precio: 3.56
Sika® Desencofrante-D Aceite desencofrado para todo tipo de encofrados, principalmente absorbentes Descripción del producto: Es un agente desencofrante que evita la adherencia del hormigón o del mortero a los encofrados Usos: Es un aceite que, emulsionado en agua en proporciones variables, sirve para todo tipo de encofrados, pero que se utiliza generalmente en encofrados absorbentes como son los de madera. Código EAN: 8428868055451
