# Mortero monocomponente de fraguado rápido, Sika®-4a Mortero Rápido de Sika. Gris

- Propiedad del archivo: CONSTRUNARIO
- Formato: FIEBDC-3/2012
- Programa: Construnario Versión 3.51
- Fecha de los precios: 30/07/2024
- Divisa: EUR

**121368SIK** kg Mortero monocomponente de fraguado rápido, Sika®-4a Mortero Rápido de Sika. Gris
Precio: 5.04
Sika®-4a Mortero Rápido Mortero monocomponente de fraguado rápido. Descripción del producto Mortero monocomponente de fraguado rápido, a base de cemento y exento de cloruros. Usos . Cortar filtraciones y taponamiento de vías de agua. . Fijaciones rápidas de marcos, patillas de anclajes, etc. Código EAN: 8428868003070
