# Membrana a base de PVC plastificado sin armadura, para capa de protección, Sika® Membrana 8 de Sika. 1,50x20, negro

- Propiedad del archivo: CONSTRUNARIO
- Formato: FIEBDC-3/2012
- Programa: Construnario Versión 3.51
- Fecha de los precios: 30/07/2024
- Divisa: EUR

**122973SIK** m2 Membrana a base de PVC plastificado sin armadura, para capa de protección, Sika® Membrana 8 de Sika. 1,50x20, negro
Precio: 6.10
Sika® Membrana 8 Membrana a base de PVC plastificado sin armadura Descripción del producto: Membrana a base de PVC plastificado, sin armadura, fabricada mediante calandrado para capa de protección. Usos: . Protección de cimentaciones. . Impermeabilizaciones provisionales. . Protección frente a capilaridad. . Membrana de protección. . Capa deslizante en sistemas de impermeabilización de cubiertas de aparcamientos. . Impermeabilizaciones de locales subterráneos, sótanos, terrazas-balcones, cuadras, gallineros. Código EAN: 8428868023528
