# Lámina de nódulos de polietileno para la protección de cimientos, Sika® Lam SP-8 Plus de Sika. Marrón

- Propiedad del archivo: CONSTRUNARIO
- Formato: FIEBDC-3/2012
- Programa: Construnario Versión 3.51
- Fecha de los precios: 30/07/2024
- Divisa: EUR

**124045SIK** m2 Lámina de nódulos de polietileno para la protección de cimientos, Sika® Lam SP-8 Plus de Sika. Marrón
Precio: 2.55
Sika® Lam SP-8 Plus Lámina de nódulos de polietileno para protección de cimientos. Descripción del Producto Membrana de nódulos de polietileno de alta densidad para la protección de cimientos. Usos . Protección de trasdós de muros y elementos enterrados . Protección de cimentaciones en obras públicas y edificación . Protección de cimientos pintados con emulsiones bituminosas . Protección de obras con cimentación profunda . Capa de limpieza bajo losas de solado . Protección del trasdós de revestimiento de túneles . Capa separadora y de protección en cubiertas ajardinadas Código EAN: 8428868957632
