# Imprimación y sellador acrílico para soportes minerales, Sika® Level 01 Primer de Sika. Blanco

- Propiedad del archivo: CONSTRUNARIO
- Formato: FIEBDC-3/2012
- Programa: Construnario Versión 3.51
- Fecha de los precios: 30/07/2024
- Divisa: EUR

**149877SIK** kg Imprimación y sellador acrílico para soportes minerales, Sika® Level 01 Primer de Sika. Blanco
Precio: 10.20
Sika® Level 01 Primer Imprimación y sellador acrílico para soportes minerales Descripción del producto Sika® Level 01 Primer es una resina acrílica blanca en dispersión, en base agua, usada como imprimación y sellado de soportes de hormigón o mortero, previo a la aplicación de mortero de nivelación. Usos . Sika® Level 01 Primer se usa para el sellado de soportes minerales y mejora de la adherencia de los morteros de nivelación. . Adecuado para la imprimación sobre soportes de anhidrita. . Particularmente adecuado para su utilización previa a los morteros de nivelación Sika® Level. Código EAN: 8428868958714
