# Gel de inyección poliacrílico elástico para sellados estancos permanentes, Sika® Injection-304 de Sika

- Propiedad del archivo: CONSTRUNARIO
- Formato: FIEBDC-3/2012
- Programa: Construnario Versión 3.51
- Fecha de los precios: 30/07/2024
- Divisa: EUR

**SIK_691492** kg Gel de inyección poliacrílico elástico para sellados estancos permanentes, Sika® Injection-304 de Sika
Precio: 21.05
Sika® Injection-304 Gel de inyección poliacrílico elástico para sellados estancos permanentes. Descripción del producto: Es una resina de inyección poliacrílica de muy baja viscosidad, elástica y de rápida gelificación, con un tiempo de gelificación variable y adaptable. El material reacciona para formar un gel impermeable, elástico y sólido con buena adherencia tanto en soportes secos y húmedos. Usos: Solo puede ser utilizado por profesionales experimentados. . Sellado de todo tipo de elementos de construcción con fugas en terrenos húmedos o saturados de agua. . Sistema de sellado por inyección externa, posterior a la construcción, para juntas de construcción, de dilatación y de tuberías de drenaje, que estén cubiertas con tierra húmeda o saturada de agua, por ejemplo, inyección de muro cortina. . Consolidación de terrenos no cohesivos con baja permeabilidad.
