# Silicona neutra p/sellados en piscinas y en zonas en contacto permanente c/agua, Sikasil Pool de Sika. 300 ml, gris

- Propiedad del archivo: CONSTRUNARIO
- Formato: FIEBDC-3/2012
- Programa: Construnario Versión 3.51
- Fecha de los precios: 30/07/2024
- Divisa: EUR

**162602SIK** u Silicona neutra p/sellados en piscinas y en zonas en contacto permanente c/agua, Sikasil Pool de Sika. 300 ml, gris
Precio: 13.68
Sikasil®-Pool Silicona neutra para sellados en piscinas y en zonas en contacto permanente con agua. Descripción del producto Sikasil®-Pool es una silicona neutra, monocomponente, para sellados en piscinas y zonas en contacto permanente con agua. Usos Sikasil®-Pool es adecuado para juntas en piscinas, áreas en contacto permanente con agua tales como duchas en zonas deportivas, entre azulejos, piezas cerámicas, hormigón, vidrio, metales y otros soportes habituales utilizados en construcción. Código EAN: 7612894656923
