# Revestimiento de protección para hormigón, Sikagard®-670W Elastocolor de Sika. RAL 7032

- Propiedad del archivo: CONSTRUNARIO
- Formato: FIEBDC-3/2012
- Programa: Construnario Versión 3.51
- Fecha de los precios: 30/07/2024
- Divisa: EUR

**167138SIK** kg Revestimiento de protección para hormigón, Sikagard®-670W Elastocolor de Sika. RAL 7032
Precio: 10.53
Sikagard®-670W Elastocolor Revestimiento de protección para hormigón Descripción del producto: Sikagard®-670 ElastoColor es una pintura de protección frente a carbonatación, monocomponente, a base de resinas acrílicas en dispersión acuosa, que produce una superficie de acabado mate. Usos: . Protección frente a la carbonatación de superficies de mortero u hormigón armado. . Protección y acabado estético de fachadas y elementos de hormigón sin modificar la textura superficial. . Protección preventiva de obras nuevas de hormigón armado en ambientes agresivos. . Revestimiento protector y decorativo de las obras de hormigón reparadas mediante los Sistemas Sika Top® y Sika® Monotop®. . Protección de elementos de hormigón reforzado con fibras. Código EAN: 8436039588363
