# Mortero de endurecimiento rápido p/trabajos de fijación y reparación de hormigón, Sika® FastFix-130 TP de Sika. Gris

- Propiedad del archivo: CONSTRUNARIO
- Formato: FIEBDC-3/2012
- Programa: Construnario Versión 3.51
- Fecha de los precios: 30/07/2024
- Divisa: EUR

**167513SIK** kg Mortero de endurecimiento rápido p/trabajos de fijación y reparación de hormigón, Sika® FastFix-130 TP de Sika. Gris
Precio: 1.48
Sika® FastFix-130 TP Mortero para fijaciones y reparaciones, de endurecimiento rápido Descripción del producto Sika® FastFix-130 TP es un mortero cementoso, predosificado, monocomponente, para fijaciones y reparaciones, que contiene una mezcla especial de cemento y áridos seleccionados. Usos Aplicaciones típicas: . Fijación / apoyo de marcos de arquetas. . Fijación de luces en pistas de aeropuertos . Reparación de carreteras de hormigón. . Instalación de cajas de telecomunicaciones. . Fijación de mobiliario urbano. . Reparación de suelos de hormigón. Código EAN: 8436039588479
