# Impregnación hidrófuga reactiva en base silano, Sikagard®-705 L de Sika. Incoloro

- Propiedad del archivo: CONSTRUNARIO
- Formato: FIEBDC-3/2012
- Programa: Construnario Versión 3.51
- Fecha de los precios: 30/07/2024
- Divisa: EUR

**170748SIK** kg Impregnación hidrófuga reactiva en base silano, Sikagard®-705 L de Sika. Incoloro
Precio: 43.07
Sikagard®-705 L Impregnación hidrófuga reactiva en base silano. Descripción del producto: Impregnación hidrófuga a base de silanos con un 99% de principio activo, monocomponente de baja viscosidad, sin disolventes, adecuada para soportes de hormigón y cementosos. Sikagard®-705 L cumple con los más altos requerimientos de la norma EN 1504-2 para impregnaciones hidrófugas (clase de profundidad de penetración II, resistencia a hielo-deshielo, y la presencia de sales). Usos: Se utiliza como impregnación hidrófuga (tratamiento hidrofóbico), para soportes absorbentes como el hormigón en obras de ingeniería civil, o en estructuras de construcción de hormigón sometidas solicitaciones importantes, debido a ciclos de hielo-deshielo y al ataque de sales deshielo, así como en medio marino con presencia de cloruros. . Adecuado para la protección contra la penetración (Principio 1, método 1.1 de la norma EN 1504-9) . Adecuado para el control de la humedad (Principio 2, método 2.1 de la norma EN 1504-9) . Adecuado para aumentar la resistividad (Principio 8, método 8.1 de la norma EN 1504-9) Código EAN: 7612894697643
