# Micromortero de tres componentes, Sikaguard®-720 EpoCem® de Sika. Gris. A+B+C. Lote: 1134Kg

- Propiedad del archivo: CONSTRUNARIO
- Formato: FIEBDC-3/2012
- Programa: Construnario Versión 3.51
- Fecha de los precios: 30/07/2024
- Divisa: EUR

**170832SIK** kg Micromortero de tres componentes, Sikaguard®-720 EpoCem® de Sika. Gris. A+B+C. Lote: 1134Kg
Precio: 4.25
Sikaguard®-720 EpoCem® Micromortero de tres componentes a base de epoxi y cemento para sellado de superficies Descripción del producto: Sikaguard®-720 EpoCem® es un mortero tixotrópico de tres componentes, a base de cemento modificado con resina epoxi, de textura muy fi na para nivelación y acabado de superficies de hormigón, mortero o piedra Usos: . Como capa de nivelación sobre hormigón o mortero, en espesores de 0,5-3 mm, en superficies horizontales o verticales, en obras nuevas o de reparación, en ambientes químicos agresivos. . Como barrera temporal de humedad (TMB) (mín. 2 mm. de espesor de capa) bajo capas de resina epoxi, poliuretano y PMMA*, cuando el soporte tenga un alto contenido de humedad o se coloquen sobre hormigón fresco. . Como sellador de poros para el reperfilado y nivelación de superficies de hormigón visto con porosidades, cráteres, etc. . En industria alimenticia, como capa de reperfilado en paredes y medias cañas, antes de la aplicación de un revestimiento de resina epoxi. Código EAN: 8436039588943
