# Elemento bicomponente de PUR de los Sistemas Sika® ComfortFloor Pro®, Sikafloor® Comfort Porefiller de Sika

- Propiedad del archivo: CONSTRUNARIO
- Formato: FIEBDC-3/2012
- Programa: Construnario Versión 3.51
- Fecha de los precios: 30/07/2024
- Divisa: EUR

**174003SIK** kg Elemento bicomponente de PUR de los Sistemas Sika® ComfortFloor Pro®, Sikafloor® Comfort Porefiller de Sika
Precio: 15.72
Sikafloor® Comfort Porefiller Elemento bicomponente de PUR de los Sistemas Sika® ComfortFloor Pro® Descripción del producto: Es un elemento bicomponente de PUR, con un contenido total de sólidos, con bajo COV usado para sellar y nivelar. Usos: . Componente empleado para sellado y nivelación de la superficie permeable de la lámina de caucho granular prefabricadas, de alta calidad y durabilidad. . Especialmente indicado para hospitales, colegios, comercios, salas de exposiciones, entrada de edificios, lobbies, oficinas abiertas, museos. . Para uso interior únicamente. Código EAN: 7612894737318
