# Banda de refuerzo 0,75 x 50m, para tratamientos de juntas del sistema SIKALASTIC, Sika® Flexitape Heavy de Sika, blanco

- Propiedad del archivo: CONSTRUNARIO
- Formato: FIEBDC-3/2012
- Programa: Construnario Versión 3.51
- Fecha de los precios: 30/07/2024
- Divisa: EUR

**174149SIK** u Banda de refuerzo 0,75 x 50m, para tratamientos de juntas del sistema SIKALASTIC, Sika® Flexitape Heavy de Sika, blanco
Precio: 69.33
Sika® Flexitape Heavy Refuerzo tejido de poliamida para su uso combinado con los revestimientos Sikalastic, el cual, a diferencia de las mallas convencionales, es realmente capaz de estirarse con la membrana para adaptarse a los movimientos térmicos y estructurales. Uso - Sika Flexitape Heavy se embebe entre dos capas de los revestimientos Sikalastic para proporcionar Una resistencia a tracción y durabilidad adicional. - Sika Flexitape Heavy se emplea sobre juntas o fisuras para adaptarse a Su movimiento y para puenteo de huecos entre soportes. - Sika Flexitape Heavy se adapta a la superficie y puede colocarse fácilmente en cualquier trabajo detalles complejo. - Sika Flexitape Heavy se puede emplear en juntas de dilatación en construcción. Código EAN: 7612894714609
