# Ligante epoxi de bajas emisiones, transparente, Sikafloor®-169 de Sika

- Propiedad del archivo: CONSTRUNARIO
- Formato: FIEBDC-3/2012
- Programa: Construnario Versión 3.51
- Fecha de los precios: 30/07/2024
- Divisa: EUR

**174989SIK** kg Ligante epoxi de bajas emisiones, transparente, Sikafloor®-169 de Sika
Precio: 27.62
Sikafloor®-169 Ligante epoxi de 2 componentes para mortero, capa base y sellado. Descripción del producto Es una resina epoxi de dos componentes, transparente, de bajo amarillamiento y de baja viscosidad. Resina epoxi 100% contenido en sólidos de acuerdo al método de ensayo Deutsche Bauchemie (German Association for construction chemicals). Usos Solo puede ser utilizado por profesionales experimentados . Ligante transparente para morteros y revestimientos realizados con cuarzo coloreado (e.j. Sika Compoact-Floor y DecoFloor). . Revestimiento de sellado transparente para capas base espolvoreadas a saturación con cuarzo de color y con chips de colores. . Apto para cargas mecánica de medias a altas. . Especialmente recomendado para aplicaciónes en industria alimentaria y farmacéutica, salas de exposiciones, almacenes, áreas de producción, etc. Código EAN: 7612894717549
