# Arena para autonivelantes, 0,08-0,3 mm Sikadur®-501 de Sika

- Propiedad del archivo: CONSTRUNARIO
- Formato: FIEBDC-3/2012
- Programa: Construnario Versión 3.51
- Fecha de los precios: 30/07/2024
- Divisa: EUR

**178954SIK** kg Arena para autonivelantes, 0,08-0,3 mm Sikadur®-501 de Sika
Precio: 0.69
Sikadur®-501 Usos: . Elaboración de morteros autonivelantes, utilizando como ligante el Sikafloor® -261. . Arena de espolvorear para mejorar la adherencia de capas de acabado fino. Código EAN: 8436039589919
