# Resina elástica de poliuretano de inyección p/imper. permanentes, Sika® Injection-201 de Sika. Marrón oscuro

- Propiedad del archivo: CONSTRUNARIO
- Formato: FIEBDC-3/2012
- Programa: Construnario Versión 3.51
- Fecha de los precios: 30/07/2024
- Divisa: EUR

**182585SIK** kg Resina elástica de poliuretano de inyección p/imper. permanentes, Sika® Injection-201 de Sika. Marrón oscuro
Precio: 24.21
Sika® Injection-201 Resina elástica de Poliuretano de inyección para impermeabilizaciones permanentes Descripción del producto Sika® Injection-201 es una resina a base de poliuretano de muy baja viscosidad, elástica y libre de disolventes. En contacto con el agua forma una estructura uniforme, de poros cerrados y estanca, la cual es flexible y elástica. Usos . Sika® Injection-201 se usa para sellados estancos permanentes con algo de flexibilidad para absorber cierto grado de movimiento, en fi suras secas, húmedas o con acumulación de agua, en hormigón, mampostería y piedra natural. . Sika® Injection-201 se puede usar para la inyección del Sistema Sika® inyectoflex (¡no re-inyectable!). . Para fi suras con agua estancada bajo presión hidrostática, se realizará una Injection previa con Sika® Injection-101. Código EAN: 7612894839166
