# Mortero impermeabilizante, Sika® MiniPack Mortero Impermeabilizante de Sika. Gris

- Propiedad del archivo: CONSTRUNARIO
- Formato: FIEBDC-3/2012
- Programa: Construnario Versión 3.51
- Fecha de los precios: 30/07/2024
- Divisa: EUR

**182896SIK** kg Mortero impermeabilizante, Sika® MiniPack Mortero Impermeabilizante de Sika. Gris
Precio: 2.10
Sika® MiniPack Mortero Impermeabilizante Mortero impermeabilizante Descripción del producto: Sika® MiniPack Mortero Impermeabilizante es un mortero impermeabilizante monocomponente listo para su empleo con la sola adición de agua. Usos: Sika® MiniPack Mortero Impermeabilizante está especialmente desarrollado para la impermeabilización de cimentaciones, sótanos, fosos de ascensor y muros parcialmente enterrados. Puede ser aplicado sobre hormigón, mampostería y enfoscados. Código EAN: 8436039590540
