# Adhesivo cementoso monocomponente para el pegado de cerámica, Sika® Minipack Pegado de Baldosas de Sika, blanco

- Propiedad del archivo: CONSTRUNARIO
- Formato: FIEBDC-3/2012
- Programa: Construnario Versión 3.51
- Fecha de los precios: 31/07/2024
- Divisa: EUR

**183025SIK** kg Adhesivo cementoso monocomponente para el pegado de cerámica, Sika® Minipack Pegado de Baldosas de Sika, blanco
Precio: 2.06
Sika® Minipack Pegado de Baldosas Adhesivo cementoso mejorado para la colocación de piezas cerámicas en capa fina Clase C2TE Descripción del producto Sika® Minipack Pegado de Baldosas es un adhesivo cementoso mejorado semiflexible de altas prestaciones, listo para su empleo con la sola adición de agua, para la colocación de piezas cerámicas en capa fina. Usos Es un producto adecuado para el pegado en continuo de piezas cerámicas en capa fina, hasta 5 mm. Dado que Sika® Minipack Pegado de Baldosas tiene alta adherencia y flexibilidad, puede usarse en aquellas situaciones en las que, debido al tipo de pieza, al soporte etc... los morteros cola tradicionales no son adecuados. Sika® Minipack Pegado de Baldosas es adecuado para el pegado de los siguientes tipos de baldosas: . Piezas de cerámica de pasta roja o blanca. . Gres extrusionado o monococción. . Gres porcelánico. . En general, todo tipo de baldosas de baja absorción, que podrían tener problemas de adhesión con otros cementos cola. Sika® Minipack Pegado de Baldosas puede ser usado en los siguientes soportes: . Hormigón y mortero. . Ladrillo . Yeso (con imprimación) . Placas de yeso. . Fibro-Cemento. . Suelos nivelados con morteros con contenido en anhidrita (con la imprimación correspondiente). . Suelos de calefacción radiante. . En general todos los soportes que puedan sufrir movimientos de retracción o expansión térmica. Sika® Minipack Pegado de Baldosas se puede usar en paredes y suelos en interior y exterior. Código EAN: 8436039590557
