# Mortero monocomponente, impermeable, de fraguado rápido, a base de cemento, Sika®-4a Mortero rápido de Sika. Gris. 20 kg

- Propiedad del archivo: CONSTRUNARIO
- Formato: FIEBDC-3/2012
- Programa: Construnario Versión 3.51
- Fecha de los precios: 29/07/2024
- Divisa: EUR

**183952SIK** kg Mortero monocomponente, impermeable, de fraguado rápido, a base de cemento, Sika®-4a Mortero rápido de Sika. Gris. 20 kg
Precio: 2.39
Sika®-4a Mortero Rápido Mortero monocomponente de fraguado rápido, a base de cemento Descripción del producto Mortero monocomponente de fraguado rápido, a base de cemento y exento de cloruros. Usos . Cortar filtraciones y taponamiento de vías de agua. . Fijaciones rápidas de marcos, patillas de anclajes, etc. Código EAN: 8436039590762
