# Imprimación anticorrosiva bicomponente, para soportes de metal expuestos,Sikalastic® Metal Primer de Sika

- Propiedad del archivo: CONSTRUNARIO
- Formato: FIEBDC-3/2012
- Programa: Construnario Versión 3.51
- Fecha de los precios: 30/07/2024
- Divisa: EUR

**184046SIK** kg Imprimación anticorrosiva bicomponente, para soportes de metal expuestos,Sikalastic® Metal Primer de Sika
Precio: 34.24
Sikalastic® Metal Primer (Liquid Plastics Metal Primer) Imprimación anticorrosiva bicomponente, para soportes de metal expuestos, para aplicar antes de la aplicación de los sistemas de impermeabilización Sika®oof® MTC. Descripción del producto: Sikalastic® Metal Primer es una imprimación de curado por amidas, bicomponente y dura. Consiste en una capa base gris (comp.A) y un activador (comp. B). Usos: Imprimación anticorrosiva para soportes de metal expuestos, usado antes de la aplicación de los sistemas impermeabilizantes Sika®oof® MTC. Código EAN: 7612894737158
