# Mortero de impermeabilización flexible a base de ligantes hidráulicos y de resinas sintéticas, Sika Top®-209 ES de Sika. Gris

- Propiedad del archivo: CONSTRUNARIO
- Formato: FIEBDC-3/2012
- Programa: Construnario Versión 3.51
- Fecha de los precios: 30/07/2024
- Divisa: EUR

**188846SIK** kg Mortero de impermeabilización flexible a base de ligantes hidráulicos y de resinas sintéticas, Sika Top®-209 ES de Sika. Gris
Precio: 4.04
Sika Top®-209 ES Mortero de impermeabilización flexible a base de ligantes hidráulicos y de resinas sintéticas Descripción del producto Mortero de impermeabilización flexible, de dos componentes predosificados, a base de cemento, áridos seleccionados y polímeros modificados. Usos Puede utilizarse para realizar revestimientos de impermeabilización y protección de superficies en los cuales se requiera flexibilidad, con objeto de puentear pequeñas fisuras. Algunos de los sitios más habituales donde se puede utilizar son: . Depósitos, piscinas, canales u otros elementos destinados a contener agua, sean éstos enterrados o no enterrados. . Impermeabilización interior de sótanos . Impermeabilización exterior de muros enterrados. . Reparación y protección de superficies expuestas a la acción del hielo y de las sales deshielo: pretiles de puentes, voladizos de terrazas y azoteas, cornisas, etc. . Protección de estructuras de hormigón en ambientes marinos. Código EAN: 8436039591004
