# Puente de adherencia para membranas de impermeabilización "in situ", Sikalastic®-810 de Sika, marrón amarillento

- Propiedad del archivo: CONSTRUNARIO
- Formato: FIEBDC-3/2012
- Programa: Construnario Versión 3.51
- Fecha de los precios: 30/07/2024
- Divisa: EUR

**27247SIK** kg Puente de adherencia para membranas de impermeabilización "in situ", Sikalastic®-810 de Sika, marrón amarillento
Precio: 59.54
Sikalastic®-810 Puente de adherencia para membranas de impermeabilización "in situ" Descripción del producto Sikalastic® -810 es un promotor de adherencia de dos componentes a base de poliuretano Usos Puente de adherencia para superposición de capas de membranas Sikalastic® cuando se ha excedido el tiempo máximo de espera, por ejemplo Sikalastic® -821/ Sikalastic® -822/ Sikalastic® -830 Código EAN: 4003923097702
