# Tiras a base de poliolefina (TPO) sin armadura, Banda Combiflex de Sika.15 cm. Gris claro

- Propiedad del archivo: CONSTRUNARIO
- Formato: FIEBDC-3/2012
- Programa: Construnario Versión 3.51
- Fecha de los precios: 30/07/2024
- Divisa: EUR

**406619SIK** m Tiras a base de poliolefina (TPO) sin armadura, Banda Combiflex de Sika.15 cm. Gris claro
Precio: 10.81
Sistema de sellado de altas prestaciones para juntas de construcción, dilatación conexión o grietas. Cuando se fi ja al soporte permite grandes e irregulares movimientos en más de una dirección, manteniendo un sellado de alta calidad. Código EAN: 7612894802771
